# MZL Lemgo Arbeitsexemplare
Angebotsaufforderung (GAEB DA XML 3.2, DA83)
Projekt: 26405_AE
Währung: EUR
Vergabeart: Beschränkte Ausschreibung
Auftraggeber: DV-Nummer: VE_318; Vergabenummer: VE_318
Erstellt mit: BECHMANN AVA 2025.50/ GXML Toolbox V3.3 R20210630, BECHMANN AVA 2025.50, 24.04.2026

## VE_318 Oberbodenbelag
Datum: 24.04.2026

### 00 Allgemeine Vorbemerkungen

#### 00.01 Angaben und Hinweise zum LV

*Hinweis: Allgemeine Hinweise zum Leistungsverzeichnis*
Projektbeschreibung
siehe separates Dokument

HINWEIS Zertifizierung BNB Silber

Allgemeine BNB-Anforderungen
Das Projekt „Mobilitätszentrum Urbanland MZL TH OWL in Lemgo“ wird als nachhaltiges Bauvorhaben im Qualitätsstandard Silber gemäß dem Bewertungssystem „Bewertungssystem Nachhaltiges Bauen – Unterrichtsgebäude Neubau (BNB-UN) – Version 2017“ zertifiziert.

Dieses Dokument sowie die folgenden Anlagen beschreiben die Anforderungen, die für das Projekt während der Bauausführung zu beachten und erfüllen sind: Die Einhaltung der Anforderungen ist verpflichtend.

- Anlage 1  Materialökologische Anforderungen BNB
- Anlage 2  Anforderungen verantwortungsbewusste Ressourcengewinnung
- Anlage 3  Anforderungen Baustelle
  (lärm-, staub- und abfallarme Baustelle, Boden- und Grundwasserschutz
  Baustelle)

Materialökologische Anforderungen BNB (Materialanforderungen siehe Anlage 1)
Der nachfolgende Freigabeprozess für Produkte ist strikt einzuhalten. Ziel ist es, eine störungsfreie Bauausführung sicherzustellen und Verzögerungen im Bauzeitenplan zu vermeiden. Die Verantwortung für die rechtzeitige Anfrage der Produktfreigabe liegt beim Auftragnehmer. Produkte dürfen nur nach erfolgter Freigabe eingebaut werden.

Es wird das Qualitätsniveau 4 gemäß BNB-Kriterium 1.1.6 Risiken für die lokale Umwelt gefordert. Die daraus resultierenden stoffbezogenen Anforderungen und Nachweise, insbesondere zur Begrenzung von VOC- und Formaldehydemissionen sowie zum Ausschluss von SVHC, sind in Anlage 1 festgelegt.

Prozessschritte:
1. Anfrage der Produkte:
- Zum Austausch wird SharePoint vom Auditor bereitgestellt
- Der Auftragnehmer füllt die Tabelle zur Anfrage der Freigabe von Produkten aus.
- Erforderliche Angaben:
Bauprodukttyp, Einsatzbereich, verarbeitendes Gewerk/ Fachfirma, LV-Position, Menge, Produktname, Hersteller (falls einzelne Angaben bei Ausführungsbeginn nicht bekannt sind, können diese nachgereicht werden)

2. Hochladen der Nachweisdokumente:
- Relevante Nachweisdokumente sind Technisches Datenblatt und Sicherheitsdatenblatt, Herstellererklärung und Zertifikat wenn vorhanden.

3. Prüfung:
- Auditor prüft die Unterlagen
- Rückmeldung erfolgt innerhalb von 10 Werktagen.

4. Dokumentation der Ergebnisse:
- Die Rückmeldung des Auditors wird in der Tabelle dokumentiert.
- Nur freigegebene Produkte dürfen eingebaut werden.

5. Alternative Vorschläge (bei nicht erfolgter Freigabe):
- Für Produkte, die nicht freigegeben wurden, muss der Auftragnehmer alternativ geeignete Produkte vorschlagen.
- Schritt 1 bis 4 sind für die Alternativen erneut durchzuführen.
- Auch hier gilt: Die Einhaltung der Einbautermine muss gewährleistet werden.

Anforderungen verantwortungsbewusste Ressourcengewinnung (siehe Anlage 2).
Die Dokumentation der verantwortungsbewussten Ressourcengewinnung erfolgt über Lieferscheine mit Nennung des zertifizierten Produkts und Produkt-Zertifikaten, die unaufgefordert dem BNB-Auditor zu übersenden sind.

Die Anforderungen an die Baustelle (siehe Anlage 3) sind von jedem Gewerk verpflichtend einzuhalten.

Blower Door Test
Nicht zutreffend.

VOB Teil C
Es gelten die zutreffende ATV DIN 18299ff.
Allgemeine Hinweise zum Vorhaben gemäß ATV DIN  (18299)
0.1 Angaben zur Baustelle
0.1.1 Lage der Baustelle, Umgebungsbedingungen, Zufahrtsmöglichkeiten siehe BE - Plan und Beschaffenheit der Zufahrt sowie etwaige Einschränkungen bei ihrer Benutzung.

Mobilitätszentrum UrbanLand
Liebigstraße 136
32657 Lemgo

0.1.2 Besondere Belastungen aus Immissionen sowie besondere klimatische oder betriebliche Bedingungen.
Nicht zutreffend.

0.1.3 Art und Lage der baulichen Anlagen, z. B. auch Anzahl und Höhe der Geschosse.
Siehe Beschreibung und Leistungsverzeichnis.

0.1.4 Verkehrsverhältnisse auf der Baustelle, insbesondere Verkehrsbeschränkungen.
Nicht zutreffend.

0.1.5 Für den Verkehr freizuhaltende Flächen.
Der öffentliche Raum ist freizuhalten.

0.1.6 Art, Lage, Maße und Nutzbarkeit von Transporteinrichtungen und Transportwegen, z. B. Montageöffnungen.
Nicht zutreffend.

0.1.7 Die Bereitstellung von Baustrom / Bauwasser erfolgt durch den AG

0.1.8 Lage und Ausmaß der dem Auftragnehmer für die Ausführung seiner Leistungen zur Benutzung oder Mitbenutzung überlassenen Flächen und Räume.
Nicht zutreffend.

0.1.9 Bodenverhältnisse, Baugrund und seine Tragfähigkeit. Ergebnisse von Bodenuntersuchungen.
Nicht zutreffend.

0.1.10 Hydrologische Werte von Grundwasser und Gewässern. Art, Lage, Abfluss, Abflussvermögen und Hochwasserverhältnisse von Vorflutern. Ergebnisse von Wasseranalysen.
Nicht zutreffend.

0.1.11 Besondere umweltrechtliche Vorschriften.
Lärmtechnische Untersuchung vom 04.12.2024.

0.1.12 Besondere Vorgaben für die Entsorgung, z. B. Beschränkungen für die Beseitigung von Abwasser und Abfall.
Keine besonderen Vorgaben. Zu beachten sind die Vorgaben aus der Zertifizierung BNB Silber - Abschnitt 2.

0.1.13 Schutzgebiete oder Schutzzeiten im Bereich der Baustelle, z. B. wegen Forderungen des Gewässer-, Boden-, Natur-, Landschafts- oder Immissionsschutzes; vorliegende Fachgutachten oder dergleichen.
Zu beachten sind die Vorgaben aus der Zertifizierung BNB Silber - Abschnitt 2.

0.1.14 Art und Umfang des Schutzes von Bäumen, Pflanzenbeständen, Vegetationsflächen, Verkehrsflächen, Bauteilen, Bauwerken, Grenzsteinen und dergleichen im Bereich der Baustelle.
Auf dem Grundstück sind keine zu schützenden Elemente vorhanden.
Zu beachten sind die Vorgaben aus der Zertifizierung BNB Silber - Abschnitt 2 für die Vegetation am Rand des Grundstücks.

0.1.15 Art und Umfang der Regelung und Sicherung des öffentlichen Verkehrs.
Keine besonderen Regelungen notwendig.

0.1.16 Im Bereich der Baustelle vorhandene Anlagen, insbesondere Abwasser- und Versorgungsleitungen.
Nicht zutreffend.

0.1.17 Bekannte oder vermutete Hindernisse im Bereich der Baustelle, z. B. Leitungen, Kabel, Dräne, Kanäle, Bauwerksreste und, soweit bekannt, deren Eigentümer.
Nicht zutreffend.

0.1.18 Bestätigung, dass die im jeweiligen Bundesland geltenden Anforderungen zu Erkundungs- und gegebenenfalls Räumungsmaßnahmen hinsichtlich Kampfmitteln erfüllt wurden.
Nicht zutreffend.

0.1.19 Gemäß der Baustellenverordnung getroffene Maßnahmen.
Nicht zutreffend.

0.1.20 Besondere Anordnungen, Vorschriften und Maßnahmen der Eigentümer (oder der anderen Weisungsberechtigten) von Leitungen, Kabeln, Dränen, Kanälen, Straßen, Wegen, Gewässern, Gleisen, Zäunen und dergleichen im Bereich der Baustelle.
Nicht zutreffend.

0.1.21 Art und Umfang von Schadstoffbelastungen, z. B. des Bodens, der Gewässer, der Luft, der Stoffe und Bauteile; vorliegende Fachgutachten oder dergleichen.
Nicht zutreffend.

0.1.22 Art und Zeit der vom Auftraggeber veranlassten Vorarbeiten.
Nicht zutreffend.

0.1.23 Arbeiten anderer Unternehmer auf der Baustelle.

Leistungserbringung durch folgende Unternehmer:
VE 313 Trockenbauarbeiten
VE 315 Estricharbeiten
VE 321 Schlosserarbeiten
VE 324 Malerarbeiten
VE 334 Holztüren Innen
TGA Gewerke

0.2 Angaben zur Ausführung
0.2.1 Vorgesehene Arbeitsabschnitte, Arbeitsunterbrechungen und Arbeitsbeschränkungen nach Art, Ort und Zeit sowie Abhängigkeit von Leistungen anderer,
Nicht zutreffend.

Die Ausführung der Leistung gliedert sich im wesentlichen in zwei Arbeitsabschnitte:

1. Arbeitsabschnitt Kautschuk-Bodenbeläge
2. Arbeitsabschnitt Fußleisten

0.2.2 Besondere Erschwernisse während der Ausführung, z. B. Arbeiten in Räumen, in denen der Betrieb weiterläuft, Arbeiten im Bereich von Verkehrswegen oder bei außergewöhnlichen äußeren Einflüssen.
Keine besonderen Erschwernisse.

0.2.3 Vorgaben, die sich aus dem SiGe-Plan gemäß Baustellenverordnung ergeben.
Siehe SiGe-Plan und Baustellenordnung.

0.2.4 Art und Umfang von Leistungen zur Unfallverhütung und zum Gesundheitsschutz für Mitarbeiter anderer Unternehmen, z. B. trittsichere Abdeckungen.
Keine über die Vorschriften hinausgehenden Anforderungen. Keine besonderen Leistungen.

0.2.5 Besondere Anforderungen für Arbeiten in kontaminierten Bereichen, gegebenenfalls besondere Anordnungen für Schutz- und Sicherheitsmaßnahmen.
Keine besonderen Anforderungen.

0.2.6 Besondere Anforderungen an die Baustelleneinrichtung und Entsorgungseinrichtungen, wie z. B. die komplette getrennte Entsorgung der Reststoffe und Verpackungsmaterialien die über die Entsorgungslogistik des AG in durch den AG gestellten Containern erfolgt. Hierbei hat die Trennung der Abfälle durch den AN gemäß den Festlegungen BNB Silber zu erfolgen.

0.2.7 Besondere Anforderungen an das Auf- und Abbauen sowie Vorhalten von Gerüsten.
Nicht zutreffend

0.2.8 Mitbenutzung fremder Gerüste, Hebezeuge, Aufzüge, Aufenthalts- und Lagerräume, Einrichtungen und dergleichen durch den Auftragnehmer.
Nicht zutreffend

0.2.9 Wie lange, für welche Arbeiten und gegebenenfalls für welche Beanspruchung der Auftragnehmer Gerüste, Hebezeuge, Aufzüge, Aufenthalts- und Lagerräume, Einrichtungen und dergleichen für andere Unternehmer vorzuhalten hat.
Nicht zutreffend

0.2.10 Verwendung oder Mitverwendung von wiederaufbereiteten (Recycling-)Stoffen.
Nicht zutreffend

0.2.11 Anforderungen an wiederaufbereitete (Recycling-)Stoffe und an nicht genormte Stoffe und Bauteile.
Nicht zutreffend

0.2.12 Besondere Anforderungen an Art, Güte und Umweltverträglichkeit der Stoffe und Bauteile mit Verweis auf die Festlegungen und Standards gemäß BNB Silber, auch z. B. an die schnelle biologische Abbaubarkeit von Hilfsstoffen.

0.2.13 Art und Umfang der vom Auftraggeber verlangten Eignungs- und Gütenachweise.
siehe Leistungsverzeichnis

0.2.14 Unter welchen Bedingungen auf der Baustelle gewonnene Stoffe verwendet werden dürfen oder müssen oder einer anderen Verwertung zuzuführen sind.
Nicht zutreffend

0.2.15 Art, Zusammensetzung und Menge der aus dem Bereich des Auftraggebers zu entsorgenden Böden, Stoffe und Bauteile; Art der Verwertung oder bei Abfall die Entsorgungsanlage; Anforderungen an die Nachweise über Transporte, Entsorgung und die vom Auftraggeber zu tragenden Entsorgungskosten.
Nicht zutreffend

0.2.16 Art, Anzahl, Menge oder Masse der Stoffe und Bauteile, die vom Auftraggeber beigestellt werden, sowie Art, genaue Bezeichnung des Ortes und Zeit ihrer Übergabe.
Nicht zutreffend

0.2.17 In welchem Umfang der Auftraggeber Abladen, Lagern und Transport von Stoffen und Bauteilen übernimmt oder dafür dem Auftragnehmer Geräte oder Arbeitskräfte zur Verfügung stellt.
Nicht zutreffend

0.2.18 Leistungen für andere Unternehmer:
Nicht zutreffend

0.2.19 Mitwirken beim Einstellen von Anlageteilen und bei der Inbetriebnahme von Anlagen im Zusammenwirken mit anderen Beteiligten, z. B. mit dem Auftragnehmer für die Gebäudeautomation.
Nicht zutreffend.

0.2.20 Benutzung von Teilen der Leistung vor der Abnahme.
Begehung der Oberbodenbelagsflächen durch Folgegewerke.

0.2.21 Wartung
Nicht zutreffend.

0.2.22 Abrechnung nach bestimmten Zeichnungen oder Tabellen.
Die Abrechnung hat nach örtlichem Aufmaß und bei der Entsorgung auf Nachweis zu erfolgen.

Soweit in der Leistungsbeschreibung auf Technische Spezifikationen, z. B. nationale Normen, mit denen Europäische Normen umgesetzt werden, europäische technische Bewertungen, gemeinsame technische Spezifikationen, internationale Normen, Bezug genommen wird, werden auch ohne den ausdrücklichen Zusatz: "oder gleichwertig", immer gleichwertige technische Spezifikationen in Bezug genommen.

*Hinweis: 1. Allgemeine Vorbemerkungen*
1.1 Abkürzungsverzeichnis
AG:  Auftraggeber
AN:  Auftragnehmer (Bieter)

1.2 Angebot
Gegenstand dieses Leistungsverzeichnisses ist die Anfrage für die Ausführung der Leistungen für das Gewerk Bodenbelagsarbeiten.
Zum Leistungsumfang gehören u.a. folgende Arbeiten:

- Einbau Oberbodenbeläge
- Einbau Fußleisten

Alle Positionen sind als komplette, in sich abgeschlossene und voll funktionsfähige Leistungen anzubieten.

Die Einheitspreise verstehen sich jeweils als Preis für die komplette Leistung in der geforderten Qualität.

Alle beschriebenen Leistungen umfassen das Liefern der zugehörigen Materialien/Erzeugnisse/Typen/Systeme einschließlich Abladen, Lagern und Fördern (Vertragen) bis zur Einbaustelle.

1.3 Prüfung der Unterlagen:
Der Bieter muss die ihm für die Erbringung seiner Leistungen überlassenen Zeichnungen, und sonstige Unterlagen auf Richtigkeit, Vollständigkeit und Vertragskonformität prüfen. Sofern in den zur Verfügung gestellten Unterlagen Widersprüche oder Unstimmigkeiten bestehen sollten, ist der AN aufgefordert, den AG darauf unverzüglich schriftlich hinzuweisen. Nachträgliche Ansprüche des AN gegen den AG aufgrund von Fehlern oder Unstimmigkeiten, in den dem AN überlassenen und beschriebenen Unterlagen, sind ausgeschlossen.

Sind Risiken erkennbar, die in den Unterlagen nicht angesprochen sind, so ist der AN aufgefordert, den AG darüber in Kenntnis zu setzen. Darüber hinaus hat der AN diese Risiken in seinem Angebot zu berücksichtigen. Des Weiteren hat sich der AN rechtzeitig über die tatsächlichen Verhältnisse vor Ort hinreichend zu informieren. Unterlässt er dies, kann der AN hieraus keine Mehrforderungen ableiten.

Bei Pauschalangaben sind die Mengen durch den AN anhand der Zeichnungen und beigefügten Unterlagen zu plausibilisieren. Bei Unklarheiten ist der AG zu informieren, so dass dieser in die Lage versetzt wird, eventuelle Unklarheiten richtigzustellen.

Der Kurztext der Positionen ist u. U. softwarebedingt nicht vollständig. Für die Kalkulation und Ausführung der Arbeiten sind grundsätzlich die Langtexte verbindlich.

1.4 Planungsstand:
Vertragsbestandteil ist die zur Ausschreibung vorliegende Ausführungsplanung und Detailplanung.

1.5 Behördliche Genehmigungen und Vorschriften:
Alle für die Ausführung seiner eigenen Leistungen benötigten Genehmigungen, Nachweise, Erlaubnisse sowie erforderliche Prüfungen und Abnahmen durch öffentliche oder private Abnahmeinstitutionen, welche nicht durch den AG beigebracht werden, sind vom AN auf eigene Kosten inklusive der Genehmigungsgebühren beizubringen. Erforderliche Meldungen an die zuständigen Behörden hat der AN rechtzeitig zu veranlassen.

1.6 Ausführungsunterlagen
Zu den auf der Baustelle vorzuhaltenden Ausführungsunterlagen zählt neben den Ausführungsplänen auch eine Ausfertigung dieser Leistungsbeschreibung.

*Hinweis: Ausführungsplanung / Einbauorte*
Ausführungsplanung:
Die der Auschreibung beiliegende Ausführungsplanung, Details, und Bodenspiegel sind bei der Ausführung der nachfolgend beschriebenen Leistungen zu beachten.

Einbauorte:

- Bauteil 1 EG und OG

#### 00.02 Aufgaben und Planung des AN

*Hinweis: Aufgaben und Planung des AN*
Aufgaben und Planung des AN

1. Planungsgrundlagen
Maßgebend für die Ausführung sind die am Tag der Ausführung geltenden Normen und Regelwerke, insbesondere der geltende Eurocode und die darin aufgeführten Normen und Richtlinien.

2. Planprüfung Werk- und Montageplanungen, statischer Nachweis
Entfällt

3. Prüffristen Werk- und Montageplanungen:
Entfällt

4. Änderungsmanagement und Änderungen des AN:
Sollt der AN aus Planprüfungen Mehrkosten ableiten oder aus eigener Intention Änderungsvorschläge unterbreiten, die zu Mehrkosten führen, sind diese im Zuge des Änderungsmanagements vor Änderung der Planung anzumelden und durch den AG zu bestätigen.

Bei Änderungswünschen des AN oder Nachträgen aufgrund von geänderter oder notwendiger, nicht vertraglich geschuldeter Leistung hat der AN eine unentgeltliche Leistungsbeschreibung und eine prüfbare Kostenaufstellung zu unterbreiten.

Planungskosten die durch Änderungen des AN in seinem und/oder anderen Gewerken entstehen sind durch den AN zu tragen.

### 01 Baustellenallgemeinkosten

#### 01.01 Baustelleneinrichtung / Technische Bearbeitung

*Hinweis: Hinweis Baustelleneinrichtung des AG / Schnittstelle Baustelleneinrichtung des AN*
Seitens des AG wird über das Gewerk Baustelleneinrichtung die folgende Baustelleneinrichtung zur Verfügung gestellt:

Sanitärcontainer
Mobile Toiletten
Baustellenabgrenzung
Baustromhaupt- und Baustromverteiler
Bauwasserversorgungsanlage
Baustellensicherung und Beschilderung im Außenbereich
Entsorgungslogistik

Die vorgenannten Leistungen sind dem der Ausschreibung beiliegendem Baustelleneinrichtungsplan zu entnehmen.

Die Bauwasseranschlüsse, Baustromverteiler und die Entsorgungslogistik werden vom AG gestellt.

Lager- und Containeraufstellflächen werden gem. Baustelleneinrichtungsplan innerhalb der eingezäunten Fläche zur Verfügung gestellt.

**01.01.0010 Baustelleneinrichtung des AN**
Baustelleneinrichtung des AN für alle im Leistungsverzeichnis ausgeschriebenen Leistungen.

Einrichten, Vorhalten und Räumen der Baustelle und Bereitstellung der notwendigen Arbeitsgeräte bzw. -mittel in ausreichender Anzahl entsprechend dem Baufortschritt (für die gesamte Bauzeit). Zur Baustelleneinrichtung (BE) des Auftragnehmers (AN) gehören alle für die Durchführung der in den Ausschreibungsunterlagen beschriebenen Leistungen erforderlichen Aufenthalts- und Unterkunftscontainer, Ver- und Entsorgungseinrichtungen von Medien jeder Art, sowie sonstige für die Erfüllung der kompletten Leistungen erforderlichen Maschinen, Hebezeuge, Arbeitsgerüste, Geräte, Hilfs- und Montagehilfskonstruktionen, Baustraßen, Lager- und Arbeitsplätze, Materialcontainer, etc. Alle damit verbundenen Aufwendungen sind bei der Preisbildung zu berücksichtigen, dazu gehören z.B. auch folgende Einrichtungen:

- Seitens des AG werden Baustromhaupt- und Baustromunterverteilungen in Abstimmung mit dem AN Rohbauarbeiten gestellt.

Die vom AG angelegten Messpunkte (Querachse, Längsachse, und ein Höhenpunkt) sind über die gesamte Bauzeit zu sichern. Sämtliche weitere Vermessungsarbeiten, die zur Leistungserbringung erforderliche sind, sind durch den Auftragnehmer zu erstellen und einzukalkulieren.

Öffnung der Baustellenzugänge arbeitstäglich um 6 Uhr, sowie das Abschließen der Baustellenzugänge um 17 Uhr erfolgt durch den AG.

Entsorgungslogistik
Die komplette Entsorgung der Reststoffe und Verpackungsmaterialien erfolgt über die Entsorgungslogistik des AG.
Die bei den Bauarbeiten anfallenden Reststoffe und Verpackungsmaterialien sind sortenrein in die durch den AG gestellten Container zu verbringen.
Zu beachten sind die Vorgaben aus der Zertifizierung BNB Silber - Abschnitt 2.

Baustelleinrichtungsplan
Erstellung eines Baustelleneinrichtungsplanes zur Vorlage bei der örtlichen Bauleitung zweifach in Papier als Kopie und digital.

Hinweise:
40 % der Pauschalen werden nach Einrichtung der BE und Leistungsbeginn, 40 % verteilt über die geplante Bauzeit, 20% nach Räumen der BE vergütet.
Menge: 1,000 psch

**01.01.0020 Vorhalten Baustelleneinrichtung**
Vor- und Unterhalten der Baustelleneinrichtung für jede weitere Woche, falls die Bauzeit sich verlängert aus Gründen, die der Auftragnehmer nicht zu vertreten hat.
Menge: 1,000 Wo

#### 01.02 Technische Bearbeitung

**01.02.0010 Nachweisunterlagen und Produktdeklaration BNB-Zertifizierung:**
Vom Auftragnehmer sind für die BNB-Zertifizierung
die Nachweisunterlagen und Produktdeklaration für alle verwendeten Baustoffe und Produkte wie folgt bei dem BNB -Koordinator vorzulegen und durch diesen freigeben zu lassen:

Für alle verwendeten Baustoffe und Produkte müssen die notwendigen Nachweise zu den Inhaltsstoffen bereitgestellt werden.

Alle Materialien oder Produkte sind vom Auftragnehmer vor der Materialdisposition, jedoch spätestens gemäß der im anliegenden Prozessablauf vereinbarten Fristen vor Produktlieferung auf die Baustelle, bezüglich ihrer Inhaltstoffe und Eigenschaften durch geeignete Nachweisdokumente zu deklarieren und vom BNB -Koordinator freigeben zu lassen.

Alle Dokumente sind digital zur Verfügung zu stellen, dafür wird vom BNB-Koordinator eine Austauschplattform bereitgestellt (SharePoint).

Folgende Leistungen sind in den Einheitspreis einzukalkulieren:

- Einreichung der verwendeten Produkte wie beschrieben in „Allgemeine BNB-Anforderungen“
- Dokumentation in digitaler Form Produkte wie beschrieben in „Allgemeine BNB-Anforderungen“
Menge: 1,000 psch

**01.02.0020 Dokumentation für alle im LV ausgeschriebenen Leistungen**
Vom Auftragnehmer ist die Anfertigung von Unterlagen wie folgt einzukalkulieren:

Unterlagen für evtl. behördliche Genehmigung in der von der Behörde geforderten Anzahl und in eingabefähigem Zustand, zusätzlich eine Ausfertigungen für den Auftraggeber.

Zu den Abrechnungsunterlagen ist spätestens zur Fertigstellung eine vollständige Dokumentation bestehend aus:

Aufmaßplänen mit Änderungen und Abweichungen, Bautagebücher, Zulassungen, Genehmigungen, Prüfprotokolle, Fotodokumentation usw. aufzustellen, normgerecht oder geordnet farbig anzulegen.

Pläne sind im pdf-Format zu erstellen.

Von den Ausführungsunterlagen sind zu liefern:
- 1 x Unterlagen auf DIN A4 gefaltet in Ordner mit Inhaltsverzeichnis
- 3 x Unterlagen auf USB-Stick
Menge: 1,000 psch

### 02 Vorbereitende Arbeiten

#### 02.01 Vorbereitende Arbeiten

**02.01.0010 Reinigung des Untergrundes**
Reinigen des Untergrunds von grober Verschmutzung, z.B. Gipsreste, Mörtelreste, Schutt und Verpackungsmaterialien, soweit diese von anderen Unternehmern herrührt, einschließlich der Entsorgung des anfallenden Schmutzes. Die Leistung ist nur auf Anweisung des AG bei grober Verschmutzung auszuführen.

Das Reinigen des Untergrundes nach DIN 18352 Pkt 4.1.5, einschließlich der Entsorgung des anfallenden Schmutzes ist Nebenleistung und wird nicht gesondert vergütet.

Untergrund: Estrich- und Heizestrichflächen
Menge: 466,000 m²

**02.01.0020 Randüberstand abschneiden**
Abschneiden des Überstandes der Randdämmstreifen aus PE-Schaum, an Wänden und Estrichbegrenzungen, anfallende Stoffe sammeln und in bauseitig gestellten Containern sortenrein entsorgen.
Menge: 356,000 m

**02.01.0030 Feuchtigkeitsmessung**
Feuchtigkeitsmessung nach dem CM-Verfahren DIN 18560-1, inkl. des genauen Protokollierens von Messstellen und Messergebnissen. Ausführung auf Anordnung des AG.

Die Probeentnahmestellen sind fachgerecht mit Estrich zu verschließen.
Menge: 6,000 St

**02.01.0040 Untergrund anschleifen**
Untergrund anschleifen zum Entfernen harter oder weicher labiler Trennschichten als Reinigungsschliff. Absaugen mit Industriestaubsauger.
Menge: 466,000 m²

**02.01.0050 Fachgerechtes Schließen von Schwindfugen und Rissen**
Fachgerechtes kraftschlüssiges Schließen von Schwindfugen und Rissen im Untergrund mit einem entspr. GEV-EMICODE EC 1 PLUS emissionsarmen 2-K-Spezialharz, einschließlich Einschneiden, Säubern und Einlegen von Wellenverbindern, und anschließendem Abstreuen mit geeignetem Quarzsand, Verarbeitung gemäß Herstellerangaben. Überschüssigen Quarzsand nach Aushärtung absaugen.
Menge: 10,000 m

**02.01.0060 Vorstrich/Grundierung**
Unterboden reinigen, absaugen und mit einer lösemittelfreien, entspr. GEV-EMICODE EC 1 PLUS emissionsarmen
Dispersions-Spezial-Grundierung als Haftbrücke gemäß Herstellerangaben vorstreichen.
Menge: 466,000 m²

**02.01.0070 Spachteln und Ausgleichen des Verlegeuntergrundes im Rakelverfahren**
Spachteln und Ausgleichen des Verlegeuntergrundes im Rakelverfahren nach Ebenheitsklasse E3
Ganzflächiges Spachteln des Untergrundes mit einer für Fußbodenheizung Hubwagen- und Stuhlrollennutzung geeigneten, zementären, selbstverlaufenden, entspr. GEV-EMICODE EC 1 PLUS emissionsarmen und caseinfreien Spachtelmasse in der Rakeltechnik gemäß Herstellerangaben in einer Schichtdicke von mindestens 2 mm.

Entlüften der frisch eingebrachten Spachtelschicht mit einer Stachelwalze zur Erzielung einer optimalen Oberfläche.
Zwischenschliff der gespachtelten Flächen mit einer geeigneten Einscheibenmaschine, danach gründliches Reinigen mit einem geeigneten Industriestaubsauger
Menge: 466,000 m²

**02.01.0080 Anspachteln Übergänge**
Übergänge bis 10 mm ausgleichen mit einer zementären, standfesten, entspr. GEV-EMICODE EC 1 PLUS oder gleichwertig emissionsarmen und caseinfreien Spachtelmasse, sowie nachfolgendes Vorstreichen zur Erzielung der Haftung nachfolgender Spachtelschichten mit einer lösemittelfreien, entspr. GEV-EMICODE EC 1 PLUS emissionsarmen
Dispersions-Spezial-Grundierung.
Menge: 18,000 m

### 03 Bodenbelagsarbeiten

*Hinweis: Produktangaben Oberboden*
Kautschuk Oberboden, befahrbar mit Hubwagen

angebotenes Fabrik: '.............................'

angebotener Typ: '.............................'

(Hersteller /Typ sind vom Bieter einzutragen)

Kautschuk Oberboden, nicht befahrbar mit Hubwagen

angebotenes Fabrik: '.............................'

angebotener Typ: '.............................'

(Hersteller /Typ sind vom Bieter einzutragen)

Kautschuk Oberboden, ableitfähig

angebotenes Fabrik: '.............................'

angebotener Typ: '.............................'

(Hersteller /Typ sind vom Bieter einzutragen)

#### 03.01 Kautschuk-Bodenbeläge

**03.01.0010 Kautschuk-Bodenbelag, befahrbar mit Hubwagen, R10**
*** Bezugsbeschreibung
Liefern und verlegen von Kautschuk-Bodenbelag als Bahnenware für Einsatz in hochbelasteten Bereichen (Befahrbar mit Hubwagen ca. 1 to), hergestellt aus umweltverträglichem Kautschuk nach EN 1817.
Die Verfüllung der Fugen ist mit Fugmaterial in gleicher Farbe auszuführen und nicht gestoßen oder verschweißt werden.
Die Empfehlungen und Verarbeitungsrichtlinien des Bodenbelagherstellers sind zu beachten.

Lastannahmen:
Befahrbar mit Hubwagen ca. 1 to
zu erwartende Belastung = 1,4 to, Qk = 5,8 kN
Bemessungslast / Punktlast:
Qd,v = 5,8kN * 1,5 = 8,6 kN
Lastabstand: a = 0,40 m

Rutschhemmung: DIN EN 16165: R10

Untergrund: Zementestrich und Heizestrich

Die nachstehenden technischen Anforderungen sind nach Aufforderung zu belegen.

Eigenschaften/Norm

Klassifizierung:
EN 685 / EN ISO 10874, 33

Belagsart:
EN 1817 Kautschukbodenbelag

Oberflächenvergütung:
Um eine wirtschaftliche Reinigung während der gesamten Nutzungsdauer sicherzustellen, muss der Belag dauerhaft ohne Oberflächenbeschichtung zu unterhalten sein.
Die Oberflächenvergütung muss dauerhaft und beständig gegenüber alkal. Grundreinigern (bis ph 12) sein.

Gesamtdicke:
EN ISO 24346
ca. 3,0 mm

Härte:
ISO 48-4 shore A ≥ 75

Resteindruck:
EN ISO 24343-1 ca.0,08 - 0,12 mm

Abriebfestigkeit:
ISO 4649 (Verf. A - 5N) ≤ 250 mm³

Maßbeständigkeit:
EN ISO 23999 ± 0,20 %

Biegsamkeit:
EN ISO 24344 Verf. A (Ø 20 mm) geeignet

Farbbeständigkeit gegenüber künstlichem Licht:
ISO 105-B02 Verf. 3 geeignet

Einwirkung glimmender Tabakwaren:
EN 1399 geeignet,
Verfahren A min. Stufe 4,
Verfahren B min. Stufe 3

Brandverhalten: EN 13501-1 Bfl - s1

Chemikalienbeständigkeit:
EN ISO 26987 beständig

Elektrostatisches Verhalten beim Begehen:
EN 1815 <2 kV (antistatisch)

Fußbodenheizung:
EN 1264-2 geeignet bis max. 35°C

Stuhlrolleneignung:
EN ISO 4918 ,Typ W, EN 12529

Brandverhalten:
min. schwerentflammbar

Strukturierung / Musterung:
leicht strukturierte, changierend, matt-glänzende Feinstruktur

Design:
auf den Grundton abgestimmte, unregelmäßig verlaufende Marmorierung mit unregelmäßigem Korndesign in variierender Einstreudichte nach Wahl des AG aus der Standardkollektion des Herstellers.

Farbe ähnlich:
NCS-Code: '4005-Y20R',
bzw. nach Bemusterung und Wahl des AG

Der Kautschuk - Bodenbelag ist vollflächig mit geeignetem und zugelassenem Klebstoff entsprechend der  GEV-EMICODE EC 1 PLUS und den
Empfehlungen und Verarbeitungsrichtlinien des
Klebstoffherstellers auf den vorbereiteten Untergrund
zu kleben.

Ausführung gemäß den Herstellerrichtlinien, einschl. aller Anschlüsse an angrenzende Bauteile, Zuschnitte, Anpassarbeiten, Eckausbildungen, Vor- und Nebenarbeiten als gebrauchsfertiger Bodenbelag. Der Verschnitt wird nicht gesondert vergütet.

Einbauort:

Bauteil 1 EG
Raum 19.113 Showroom
Menge: 48,000 m²

**03.01.0020 Kautschuk-Bodenbelag, befahrbar mit Hubwagen, R9**
*** wie Position 03.01.0010
Liefern und verlegen von Kautschuk-Bodenbelag für Einsatz in hochbelasteten Bereichen (Befahrbar mit Hubwagen ca. 1 to), wie in Bezugsposition beschrieben, jedoch

Rutschhemmung: DIN EN 16165: R9

Sonst wie in Bezugsposition beschrieben.

Einbauorte:

Bauteil 1 EG
Raum 19.101 TH EG
Raum 19.114 Tagungsraum

Bauteil 1 OG
Raum 19,202 Flur 2
Raum 19.201 TH OG
Menge: 142,000 m²

**03.01.0030 Kautschuk-Bodenbelag, Aufzugskabine, befahrbar mit Hubwagen, R9**
*** wie Position 03.01.0010
Liefern und verlegen von Kautschuk-Bodenbelag für Einsatz in hochbelasteten Bereichen (Befahrbar mit Hubwagen ca. 1 to), wie in Bezugsposition beschrieben, jedoch

Ausführung der Verlegung einschl. Lieferung und Einbau einer Bauplatte d = ca. 15 mm in Kleinfläche als Oberboden in der Aufzugskabine in Abstimmung mit dem AN Aufzugstechnik.

Rutschhemmung: DIN EN 16165: R9

Sonst wie in Bezugsposition beschrieben.
Menge: 3,000 m²

**03.01.0040 Kautschuk-Bodenbelag, R10**
*** wie Position 03.01.0010
Liefern und verlegen von Kautschuk-Bodenbelag für Einsatz in hochbelasteten Bereichen, wie in Bezugsposition beschrieben, jedoch

Rutschhemmung: DIN EN 16165: R10

Sonst wie in Bezugsposition beschrieben.

Einbauort:

Bauteil 1 OG
Raum 19.207 Kommunikation
Menge: 35,000 m²

**03.01.0050 Kautschuk-Bodenbelag, R9**
*** wie Position 03.01.0010
Liefern und verlegen von Kautschuk-Bodenbelag für Einsatz in hochbelasteten Bereichen, wie in Bezugsposition beschrieben, jedoch

Rutschhemmung: DIN EN 16165: R9

Sonst wie in Bezugsposition beschrieben.

Einbauorte:

Bauteil 1 EG
Raum 19.102 Flur 1
Raum 19.107 Erste Hilfe, Wickel-/Stillraum
Raum 19.101 TH EG Ausgang
Raum 19.112 Leitwarte

Bauteil 1 OG
Raum 19.208 Digitallabor
Raum 19.212 Drucker / Lager
Raum 19.213 Büro
Menge: 222,000 m²

**03.01.0060 Kautschuk-Bodenbelag, ableitfähig, R9**
*** wie Position 03.01.0010
Liefern und verlegen von Kautschuk-Bodenbelag für Einsatz in hochbelasteten Bereichen, wie in Bezugsposition beschrieben, jedoch

Ausführung des Kautschuk-Bodenbelag ableitfähig.

Rutschhemmung: DIN EN 16165: R9

Verlegung auf vollflächig gespachtelten Untergrund einschl. Leitset sowie der Vorbereitung der elektrostatisch ableitfähigen Verlegung mit leitfähigen Klebstoff sowie durchlaufenden Kupferbändern in Abmessungen von Breite: ca. 10,0 mm, und Stärke: ca. 0,08 mm, bzw. nach Empfehlung und Zulassung des Belagsherstellers.
Der Anschluss der Kupferbänder an den Potentialausgleich erfolgt in Zuammenarbeit und in Abstimmung mit dem AN TGA Elektro.

Die nachstehenden technischen Anforderungen sind  gemäß Empfehlung und Zulassung des Belagsherstellers nach Aufforderung zu belegen.

Erdableitwiderstand EN 1081: 10 hoch 6 - 9x10 hoch 7 Ohm

Widerstand zu EPA Erde bzw. gegen Schutzerde nach ESD STM 7.1 und IEC 61340-4-1: 10 hoch 6 - 9x10 hoch 7 Ohm (im verlegten Zustand bei Umgebungsbedingungen von 23°C (± 2°C) und ≥ 25% r. F.)

Aufladungsspannung nach ESD STM 97.2 und IEC 61340-4-5: < 10 V (getestet mit definiertem
ESD-Schuhwerk bei Umgebungsbedingungen von 23°C und 12% r. F.)

Isolationswiderstand für den Personenschutz DIN VDE 0100-600 ≥ 1 x 10 hoch 5 Ohm

Aufladungsspannung nach ESD STM 97.2 und IEC 61340-4-5: < 10 V (getestet mit definiertem
ESD-Schuhwerk bei Umgebungsbedingungen von 23°C und 12% r. F.)

Sonst wie in Bezugsposition beschrieben.

Einbauorte:

Bauteil 1 OG
Raum 19203 IT FI
Raum 19.204 DV Zentrale
Menge: 19,000 m²

### 04 Sockelleisten / Versiegelung / Belagstrennungen

*Hinweis: Produktangaben Sockelleisten*
Sockelleisten

angebotenes Fabrikat: '.............................'

angebotener Typ: '.............................'

(Hersteller /Typ sind vom Bieter einzutragen)

#### 04.01 Sockelleisten Versiegelung

**04.01.0010 Sockelleiste B/H ca. 15/60 mm rechteckig, MDF, lackiert**
*** Bezugsbeschreibung
Sockelleiste rechteckig aus MDF Werkstoff, lackiert,
rechteckig, Oberkante leicht gefast (Fase ca. 1 mm),
Unterseite abgeschrägt. Die Sockelleiste ist auf den Belag aufzusetzen.

Querschnitt B / H: ca. 15 / 60 mm

Oberfläche lackiert,Fabton RAL 7016 Anthrazitgrau
bzw. gemäß Bemusterung und Wahl des AN

Befestigung unsichtbar mit Clipsystem.

Untergrund Holz-, Stahlbeton und Trockenbauwände

Ausführung gemäß den Herstellerrichtlinien, einschl. aller Anschlüsse an angrenzende Bauteile, Zuschnitte und Gehrungsschnitte / Formteile  für Innen- und Außenecken.

Einschl. Lieferung, Montage und aller erforderlichen Nebenarbeiten sowie Materialien.

Einbauorte Böden mit Kautschuk Belag
Menge: 356,000 m

**04.01.0020 Sockelleiste B/H ca. 15/60 mm rechteckig, MDF, lackiert**
*** wie Position 04.01.0010
Sockelleiste rechteckig aus MDF Werkstoff, wie in Bezugsposition beschrieben, jedoch

Ausführung an bauseitig durch den AN VE 324 Malerarbeiten erstellten Bodenflächen mit staubbindendem Anstrich.

Sonst wie in Bezugsposition beschrieben.
Menge: 69,000 m

**04.01.0030 Versiegelung Sockelleiste, Bodenbelag**
Versiegelung der Anschlussfuge der Sockelleiste zum Fußbodenbelag durch eine Silikonfuge in Farbe des jeweiligen Bodenbelags, nach Empfehlung des Herstellers verfugen.

Einbauort Flächen mit Kautschukbelag und bauseitigen staubindendem Anstrich

Farbe:  Farbton wie Bodenbelag
Menge: 425,000 m

#### 04.02 Belagstrennungen

**04.02.0010 Übergangsprofil Edelstahl B ca. 30 mm in Türdurchgängen**
Übergangsprofil gewölbt, aus Edelstahl, bei Übergang
zu gleichen oder anderen Bodenbelägen in Türdurchgängen, in unterschiedlichen Längen
sichtbare Breite ca. 30 mm, auf den Bodenbelag in verklebter Befestigung aufsetzen.
Menge: 18,000 m

**04.02.0020 Bewegungsfugenprofil E V4A**
Bewegungsfugenprofil über Dehnfugen im Estrich,
b= ca. 10 mm, im Zuge der Bodenbelagsarbeiten in unterschiedlichen Längen gem. Planunterlagen einbauen.
Profil mit seitlich angeordneten Metallprofilen  mit trapezförmig gelochten Befestigungsschenkeln und einer ca. 6 mm breiten Bewegungszone aus thermoplastischem Elastomer passend zum Farbton des Bodenbelags.

Material:  Edelstahl V4A
Profilhöhen:  passend zu Belagshöhe
Bodenbeläge: Kautschuk / Kautschuk
Menge: 10,000 m

**04.02.0030 Belagsübergang an Arbeitsfugen gemäß Detail AF 1**
Fachgerechtes kraftschlüssiges Schließen von Arbeitsfugen mit / ohne Brandschutzanforderung,
im Untergrund mit einem entspr. GEV-EMICODE EC 1 PLUS emissionsarmen 2-K-Spezialharz, einschließlich Einschneiden, Säubern und Einlegen von Wellenverbindern, und anschließendem Abstreuen mit geeignetem Quarzsand, Verarbeitung gemäß Herstellerangaben. Überschüssigen Quarzsand nach Aushärtung absaugen.

Ausführung gemäß Detail AF 1
Menge: 24,000 m

**04.02.0040 Belagsübergang Sauberlaufzone gemäß Detail AF 2**
Belagsübergang mit geeigneter dauerelastischer, silikonfreier 1-K Versiegelung, abgestimmt auf den  Kautschuk-Bodenbelag, nach Empfehlung des Herstellers verfugen.

Ausführung gemäß Detail AF 1
Menge: 5,000 m

**04.02.0050 Belagsübergang an Dehnungsfuge ohne Anforderung gemäß Detail DF 1**
Belagsübergang mit geeigneter dauerelastischer, silikonfreier 1-K Versiegelung, abgestimmt auf den  Kautschuk-Bodenbelag, nach Empfehlung des Herstellers abgestimmt auf den Kautschuk-Bodenbelag, nach Empfehlung des Herstellers verfugen.

Ausführung gemäß Detail DF 1
Menge: 25,000 m

**04.02.0060 Belagsübergang an Dehnungsfuge, gemäß Details DF 2, DF 3 und DF 4**
Belagsübergang mit Übergangsprofil T-förmig,
h = ca. 5 mm bestehend aus V2A Edelstahl, gebürstet, mittels Montagekleber, nach Empfehlung des Herstellers, abgestimmt auf den Kautschuk-Bodenbelag in Fuge geklebt.

Ausführung gemäß Details DF 2, DF 3 und DF 4
Menge: 15,000 m

**04.02.0070 Belagsübergang mobile Trennwand gemäß Detail DF 5**
*** Bezugsbeschreibung
Belagsübergang an Bodeneinstandsprofil der Mobilen Trennwand.
Bodeneinstandsprofil oberseitig in einer Breite von
ca. 10 cm mit Kautschuk-Bodenbelag belegen, und beidseitig mit geeigneter dauerelastischer, silikonfreier 1-K Versiegelung, nach Empfehlung des Herstellers, nach Empfehlung des Herstellers verfugen.

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
Ausführung gemäß Detail DF 5
Menge: 7,000 m

**04.02.0080 Belagsübergang Systemtrennwand**
*** wie Position 04.02.0070
Belagsübergang ohne oberseitigen Belag, mit beidseitiger dauerelastischer, silikonfreier 1-K Versiegelung, wie in Bezugsposition beschrieben, jedoch

Ausführung an Bodeneinstandsprofil der Systemtrennwand.

Sonst wie in Bezugsposition beschrieben.
Menge: 16,000 m

**04.02.0090 Belagsübergang Holzrahmentüren mit Seitenteil**
*** wie Position 04.02.0070
Belagsübergang mit beidseitiger dauerelastischer, silikonfreier 1-K Versiegelung, wie in Bezugsposition beschrieben, jedoch

Ausführung an Holzrahmentüren mit feststehendem Seitenteil, in Einzellängen bis ca. 80 cm.

Sonst wie in Bezugsposition beschrieben.
Menge: 7,000 m

### 05 Bodenbelagsarbeiten Sonstiges

#### 05.01 Bodenbelagsarbeiten Sonstiges

**05.01.0010 Erstpflege Bodenbelag Kautschuk**
Erstpflege der vorbeschrieben Bodenbeläge aus Kautschuk gemäß Herstellervorschrift mit geeigneten Pflegemitteln vor Übergabe an den Auftraggeber
Menge: 434,000 m²

**05.01.0020 Schutzabdeckung von Oberbodenbelägen**
Abdeckung zum Schutz der Oberfläche der vorbeschriebene Oberbodenbeläge vor mechanischer Beschädigung, überlappend verlegen.
Leistung inkl. Stoßverklebung und schubsicherer Lagesicherung.

Material: Rohfilzpappe oder Malerabdeckvlies, reißfest

Flächengewicht : mind. 200 g/m2

Die Leistung beinhaltet das Herstellen und die Vorhaltung für die Dauer der Arbeiten.

Der spätere Ausbau erfolgt durch das Gewerk Baureinigung und ist nicht in die Leistung einzukalkulieren.

Ausführung in (auch in Teilbereichen) in Abstimmung und auf Anordnung des AG.
Menge: 100,000 m²

**05.01.0030 Liefern Musterflächen Oberbodenbeläge**
Liefern von Musterflächen für vorbeschriebene Oberbodenbeläge.

Die Oberfläche, Design und Farbgebung ist vor Ausführungsbeginn zu bemustern und mit dem AG abzustimmen.

Größe der Musterfläche 1 m2
Menge: 3,000 St

**05.01.0040 Liefern Handmuster Fußleisten**
Liefern eines Handmusters für vorbeschriebene MDF Fußleisten.

Die Oberfläche, Design und Farbgebung ist vor Ausführungsbeginn zu bemustern und mit dem AG abzustimmen.

Länge des Handmusters ca. 1 m
Menge: 1,000 St

### 06 Stundenlohnarbeiten -Arbeitskräfte

#### 06.01 Stundenlohnarbeiten - Arbeitskräfte

*Hinweis: Vorbemerkungen Stundenlohnarbeiten*
Zuschläge für Mehr-, Nacht-, Sonntags- und Feiertagsarbeit sowie Erschwerniszuschläge sind nicht in die Stundenverrechnungssätze mit einzubeziehen, sondern - sofern sie nicht schon als Teilleistungspositionen im Leistungsverzeichnis enthalten sind - im Bedarfsfall zu vereinbaren und gesondert nachzuweisen.

Der Bieter erklärt, dass der Stundenverrechnungssatz unter Beachtung der preisrechtlichen Vorschriften ermittelt wurde und unabhängig von der Anzahl der abgerechneten Stunden gilt.

**06.01.0010 Bauvorarbeiter/-in sämtliche Kosten/Zuschläge**
Stundenlohnarbeiten durch Bauvorarbeiter/-in
der Verrechnungssatz für die jeweilige Arbeitskraft umfasst sämtliche Aufwendungen wie Lohn- und Gehaltskosten, Lohn- und Gehaltsnebenkosten, Zuschläge, lohngebundene und lohnabhängige Kosten, sonstige Sozialkosten, Gemeinkosten, Wagnis und Gewinn.
Menge: 10,000 h

**06.01.0020 Baufacharbeiter/-in sämtliche Kosten/Zuschläge**
Stundenlohnarbeiten durch Baufacharbeiter/-in
der Verrechnungssatz für die jeweilige Arbeitskraft umfasst sämtliche Aufwendungen wie Lohn- und Gehaltskosten, Lohn- und Gehaltsnebenkosten, Zuschläge, lohngebundene und lohnabhängige Kosten, sonstige Sozialkosten, Gemeinkosten, Wagnis und Gewinn.
Menge: 10,000 h

**06.01.0030 Bauhelfer/-in sämtliche Kosten/Zuschläge**
Stundenlohnarbeiten durch Bauhelfer/-in
der Verrechnungssatz für die jeweilige Arbeitskraft umfasst sämtliche Aufwendungen wie Lohn- und Gehaltskosten, Lohn- und Gehaltsnebenkosten, Zuschläge, lohngebundene und lohnabhängige Kosten, sonstige Sozialkosten, Gemeinkosten, Wagnis und Gewinn.
Menge: 10,000 h

**06.01.0040 Auszubildende/r sämtliche Kosten/Zuschläge**
Stundenlohnarbeiten durch Auszubildende/r (Mittellohn)
der Verrechnungssatz für die jeweilige Arbeitskraft umfasst sämtliche Aufwendungen wie Lohn- und Gehaltskosten, Lohn- und Gehaltsnebenkosten, Zuschläge, lohngebundene und lohnabhängige Kosten, sonstige Sozialkosten, Gemeinkosten, Wagnis und Gewinn.
Menge: 10,000 h
